# Barandilla modular de acero laminado en caliente, modelo BAL-ROT V "TRENZA METAL", de 110 cm de altura y 100 cm de longitud, con acabado en color gris acero con textura férrea

- Propiedad del archivo: CYPE INGENIEROS, S.A.
- Formato: FIEBDC-3/2002
- Divisa: EUR
- Costes indirectos: 3.00 %
- IVA: 21.00 %

## F Fachadas y particiones

### FD Defensas

#### FDD Barandillas y pasamanos

**FDD030** Ud Barandilla modular de acero laminado en caliente, modelo BAL-ROT V "TRENZA METAL", de 110 cm de altura y 100 cm de longitud, con acabado en color gris acero con textura férrea.
Suministro y montaje de barandilla modular de acero laminado en caliente, para instalar sobre hueco terminado de balcones lineales de fachada, modelo BAL-ROT V "TRENZA METAL" de 110 cm de altura y 100 cm de longitud, incorporando reja trenzada referencia B-14-16-35 "TRENZA METAL", bastidor formado por montantes verticales ocultos en pletina de 40x6 mm, remate superior e inferior de malla con pletina de 35x6 mm y pasamanos de 50 mm de diámetro. Protección del conjunto mediante galvanizado en caliente de gran resistencia antioxidante; tratamiento de desengrase y fosfatado; lacado al horno con poliéster ferrotexturado color gris acero. Máxima adherencia del revestimiento exterior. Incluso rótulas extensibles para anclaje lateral a muro de fábrica u hormigón, anclaje inferior mediante taco metálico de cabeza oculta, tornillería de anclaje y bolsa de protección en obra. Elaboración en taller y ajuste final en obra.
Incluye: Marcado de los puntos de fijación del bastidor. Presentación del tramo de barandilla de forma que los puntos de anclaje del bastidor se sitúen en los puntos marcados. Aplomado y nivelación. Resolución de las uniones de la barandilla al anclaje. Resolución de las uniones entre tramos de barandilla. Montaje de elementos complementarios.
Criterio de medición de proyecto: Número de unidades previstas, según documentación gráfica de Proyecto.
Criterio de medición de obra: Se medirá el número de unidades realmente ejecutadas según especificaciones de Proyecto.

| Código | Ud | Descripción | Rendimiento | Precio | Importe |
|---|---|---|---|---|---|
| mt26aae011ab | m | Barandilla de acero laminado en caliente, modelo BAL-ROT V "TRENZA METAL", de 110 cm de altura, acabado en color gris acero, con textura férrea, incluso complementos y accesorios de montaje. (material) | 1.000 | 197.00 | 197.00 |
| mo018 | h | Oficial 1ª cerrajero. (mano de obra) | 0.521 | 17.52 | 9.13 |
| mo059 | h | Ayudante cerrajero. (mano de obra) | 0.521 | 16.19 | 8.43 |
| % | % | Costes directos complementarios | 2 % | 214.56 | 4.29 |
|  |  | Costes directos |  |  | 218.85 |
