# Conjunto de barrera modular levadiza peatonal "ZIGMETAL"

- Propiedad del archivo: CYPE INGENIEROS, S.A.
- Formato: FIEBDC-3/2002
- Divisa: EUR
- Costes indirectos: 3.00 %
- IVA: 21.00 %

## U Urbanización interior de la parcela

### UM Mobiliario urbano

#### UMQ Protecciones peatonales

**UMQ050** Ud Conjunto de barrera modular levadiza peatonal "ZIGMETAL", de acero laminado en caliente, de 3000x868 mm, compuesto por barra longitudinal con acabado en color verde con textura férrea, apoyada sobre montantes de cierre y de leva previstos para anclaje mediante recibido en solera de hormigón.
Suministro y montaje de conjunto de barrera modular levadiza "ZIGMETAL", para protección de peatones, de acero laminado en caliente, de 3000x868 mm, compuesto por barra longitudinal de 100 mm de diámetro y 3 mm de espesor, con acabado en color verde con textura férrea, apoyada sobre montantes de cierre y de leva de 868 mm de altura, de pletina de 50x8 mm y con señalización en color verde RAL 6018, previstos para anclaje mediante recibido en solera de hormigón; tornillería de acero zincado. Protección del conjunto mediante galvanizado en caliente de gran resistencia antioxidante; tratamiento de desengrase y fosfatado; lacado al horno con poliéster ferrotexturado. Incluso p/p de solera de hormigón HM-20/P/20/I para anclaje de montantes y limpieza. Máxima adherencia del revestimiento exterior. Totalmente montada en obra.
Incluye: Replanteo de alineaciones y niveles. Ejecución de la base de hormigón. Colocación y fijación de las piezas.
Criterio de medición de proyecto: Número de unidades previstas, según documentación gráfica de Proyecto.
Criterio de medición de obra: Se medirá el número de unidades realmente ejecutadas según especificaciones de Proyecto.

| Código | Ud | Descripción | Rendimiento | Precio | Importe |
|---|---|---|---|---|---|
| mt10hmf010Mp | m³ | Hormigón HM-20/P/20/I, fabricado en central. (material) | 0.100 | 69.13 | 6.91 |
| mt52mut025b | Ud | Placa de anclaje "ZIGMETAL", para recibido de montante de barrera en solera de hormigón. (material) | 2.000 | 9.00 | 18.00 |
| mt52mut020a | Ud | Montante "ZIGMETAL", de 868 mm de altura, con articulación en el apoyo y seguro de protección vertical, realizado con pletina de acero laminado en caliente de 50x8 mm, con portaseñales de color verde. (material) | 1.000 | 234.00 | 234.00 |
| mt52mut015a | Ud | Montante de cierre "ZIGMETAL" de 868 mm de altura, realizado con pletina de acero laminado en caliente de 50x8 mm, con portaseñales de color verde. (material) | 1.000 | 180.00 | 180.00 |
| mt52mut010a | Ud | Barra longitudinal de acero laminado en caliente "ZIGMETAL" de 3000 mm de longitud, 100 mm de diámetro y 2 mm de espesor con acabado en color verde con textura férrea, incluso contrapeso oculto en un extremo y manilla integrada en el extremo opuesto para facilitar su elevación, para apoyo entre montantes, en barrera levadiza para protección peatonal. (material) | 1.000 | 217.00 | 217.00 |
| op00tal010 |  | Taladro. | 1.000 | 0.00 | 0.00 |
| op00ato010 |  | Atornillador. | 1.000 | 0.00 | 0.00 |
| au00auh040 |  | Vibrador de hormigón, eléctrico. | 1.000 | 0.00 | 0.00 |
| mo041 | h | Oficial 1ª construcción de obra civil. (mano de obra) | 1.128 | 17.24 | 19.45 |
| mo087 | h | Ayudante construcción de obra civil. (mano de obra) | 1.128 | 16.13 | 18.19 |
| % | % | Costes directos complementarios | 2 % | 693.55 | 13.87 |
|  |  | Costes directos |  |  | 707.42 |
